# Klappbeschilderung
Angebotsaufforderung (GAEB DA XML 3.2, DA83)
Projekt: A-11-21-5121-01
Währung: EUR
Vergabeart: Öffentliche Ausschreibung
Eröffnung: 06.10.2026 10:00:00
Ende der Zuschlagsfrist: 05.11.2026
Auftraggeber: LBM Cochem-Koblenz, Landesbetrieb Mobilität Cochem-Koblenz, LBM Co-Ko,Ravenestr. 50, 56812 Cochem, Ravenestr.50, 56812 Cochem, Telefon 02671 / 983-0, E-Mail lbm@lbm-cochem.rlp.de
Erstellt mit: GXML Toolbox V3.3 R20210630, iTWO_64 V12.0.618, 02.09.2026

## 1 Klappbeschilderung Westring
Datum: 02.09.2026

### Bereich 00 Beschilderung Umleitung-Westring

#### Abschnitt 00.00 Verkehrsschild anbringen

*Hinweis: Hinweis zur Folgeposition*
VZ 253 als Festbeschilderung

**00.00.0001 Verkehrsschild anbringen Ronde*Größe 2*einseitig Folie RA 2*2 mm dick St.Rohrsch.Plan I*UK Schild ab 2 m**
StL-Nr. 2113010101212112
Verkehrsschild nach Unterlagen des AG anbringen.
Schild = Ronde.
Größe 2.
Einseitig.
Mit retroreflektierender Folie der Klasse RA 2.
Schild = flach, 2 mm dick.
Befestigung mit Stahl-Rohrschelle, feuerverzinkt, nach
IVZ-Norm, Standardplan I. Verschraubung aus nicht rostendem Stahl mind. der Stahlsorte A 2.
Anbringung neben der Fahrbahn. Unterkante des Schildes
ab 2,00 m über der Verkehrsfläche.
Menge: 1,000 St

*Hinweis: Hinweis zur Folgeposition*
VZ 123 als Klappschild mit einem Drehflügel (in Buchform); Verschlussvariante: Schnäpper;
Teilung horizontal / vertikal

**00.00.0002 Verkehrsschild anbringen Dreieck*Größe 2*einseitig Folie RA 2*2 mm dick St.Rohrsch.Plan I*UK Schild ab 2 m**
StL-Nr. 2113010102212112
Verkehrsschild nach Unterlagen des AG anbringen.
Schild = Dreieck.
Größe 2.
Einseitig.
Mit retroreflektierender Folie der Klasse RA 2.
Schild = flach, 2 mm dick.
Befestigung mit Stahl-Rohrschelle, feuerverzinkt, nach
IVZ-Norm, Standardplan I. Verschraubung aus nicht rostendem Stahl mind. der Stahlsorte A 2.
Anbringung neben der Fahrbahn. Unterkante des Schildes
ab 2,00 m über der Verkehrsfläche.
Menge: 2,000 St

*Hinweis: Hinweis zur Folgeposition*
VZ 205 als Festbeschilderung

**00.00.0003 Verkehrsschild anbringen Dreieck*Größe 2*einseitig Folie RA 2*2 mm dick St.Rohrsch.Plan I*UK Schild ab 2 m**
StL-Nr. 2113010102212112
Verkehrsschild nach Unterlagen des AG anbringen.
Schild = Dreieck.
Größe 2.
Einseitig.
Mit retroreflektierender Folie der Klasse RA 2.
Schild = flach, 2 mm dick.
Befestigung mit Stahl-Rohrschelle, feuerverzinkt, nach
IVZ-Norm, Standardplan I. Verschraubung aus nicht rostendem Stahl mind. der Stahlsorte A 2.
Anbringung neben der Fahrbahn. Unterkante des Schildes
ab 2,00 m über der Verkehrsfläche.
Menge: 3,000 St

*Hinweis: Hinweis zur Folgeposition*
VZ 255 als Klappschild mit einem Drehflügel (in Buchform); Verschlussvariante: Schnäpper;
Teilung: horizontal / vertikal

**00.00.0004 Verkehrsschild anbringen Ronde*Größe 2*einseitig Folie RA 2*2 mm dick St.Rohrsch.Plan I*UK Schild ab 2 m**
StL-Nr. 2113010101212112
Verkehrsschild nach Unterlagen des AG anbringen.
Schild = Ronde.
Größe 2.
Einseitig.
Mit retroreflektierender Folie der Klasse RA 2.
Schild = flach, 2 mm dick.
Befestigung mit Stahl-Rohrschelle, feuerverzinkt, nach
IVZ-Norm, Standardplan I. Verschraubung aus nicht rostendem Stahl mind. der Stahlsorte A 2.
Anbringung neben der Fahrbahn. Unterkante des Schildes
ab 2,00 m über der Verkehrsfläche.
Menge: 7,000 St

*Hinweis: Hinweis zur Folgeposition*
VZ 257-55 als Klappschild mit einem Drehflügel (in Buchform); Verschlussvariante: Schnäpper;
Teilung: horizontal / vertikal

**00.00.0005 Verkehrsschild anbringen Ronde*Größe 2*einseitig Folie RA 2*2 mm dick St.Rohrsch.Plan I*UK Schild ab 2 m**
StL-Nr. 2113010101212112
Verkehrsschild nach Unterlagen des AG anbringen.
Schild = Ronde.
Größe 2.
Einseitig.
Mit retroreflektierender Folie der Klasse RA 2.
Schild = flach, 2 mm dick.
Befestigung mit Stahl-Rohrschelle, feuerverzinkt, nach
IVZ-Norm, Standardplan I. Verschraubung aus nicht rostendem Stahl mind. der Stahlsorte A 2.
Anbringung neben der Fahrbahn. Unterkante des Schildes
ab 2,00 m über der Verkehrsfläche.
Menge: 7,000 St

*Hinweis: Hinweis zur Folgeposition*
VZ 274-50 als Klappschild mit einem Drehflügel (in Buchform); Verschlussvariante: Schnäpper;
Teilung: horizontal / vertikal

**00.00.0006 Verkehrsschild anbringen Ronde*Größe 2*einseitig Folie RA 2*2 mm dick St.Rohrsch.Plan I*UK Schild ab 2 m**
StL-Nr. 2113010101212112
Verkehrsschild nach Unterlagen des AG anbringen.
Schild = Ronde.
Größe 2.
Einseitig.
Mit retroreflektierender Folie der Klasse RA 2.
Schild = flach, 2 mm dick.
Befestigung mit Stahl-Rohrschelle, feuerverzinkt, nach
IVZ-Norm, Standardplan I. Verschraubung aus nicht rostendem Stahl mind. der Stahlsorte A 2.
Anbringung neben der Fahrbahn. Unterkante des Schildes
ab 2,00 m über der Verkehrsfläche.
Menge: 2,000 St

*Hinweis: Hinweis zur Folgeposition*
VZ 276 als Klappschild mit einem Drehflügel (in Buchform); Verschlussvariante: Schnäpper;
Teilung: horizontal / vertikal

**00.00.0007 Verkehrsschild anbringen Ronde*Größe 2*einseitig Folie RA 2*2 mm dick St.Rohrsch.Plan I*UK Schild ab 2 m**
StL-Nr. 2113010101212112
Verkehrsschild nach Unterlagen des AG anbringen.
Schild = Ronde.
Größe 2.
Einseitig.
Mit retroreflektierender Folie der Klasse RA 2.
Schild = flach, 2 mm dick.
Befestigung mit Stahl-Rohrschelle, feuerverzinkt, nach
IVZ-Norm, Standardplan I. Verschraubung aus nicht rostendem Stahl mind. der Stahlsorte A 2.
Anbringung neben der Fahrbahn. Unterkante des Schildes
ab 2,00 m über der Verkehrsfläche.
Menge: 2,000 St

*Hinweis: Hinweis zur Folgeposition*
VZ 422-10 als Klappschild 900x600 mit einem Drehflügel (in Buchform); Verschlussvariante:
Schnäpper, Teilung: horizontal / vertikal

**00.00.0008 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 3,000 St

*Hinweis: Hinweis zur Folgeposition*
VZ 422-20 als Klappschild 900x600 mit einem Drehflügel (in Buchform); Verschlussvariante:
Schnäpper, Teilung horizontal / vertikal

**00.00.0009 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 3,000 St

*Hinweis: Hinweis zur Folgeposition*
VZ 422-30 als Klappschild 900x600 mit einem Drehflügel (in Buchform); Verschlussvariante:
Schnäpper; Teilung: horizontal / vertikal

**00.00.0010 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 6,000 St

*Hinweis: Hinweis zur Folgeposition*
VZ 422-50 als Klappschild 900x600 mit einem Drehflügel (in Buchform); Verschlussvariante:
Schnäpper; Teilung: horizontal / vertikal

**00.00.0011 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 1,000 St

*Hinweis: Hinweis zur Folgeposition*
VZ 442-10 als Klappschild 900x600 mit einem Drehflügel (in Buchform); Verschlussvariante:
Schnäpper; Teilung: horizontal / vertikal

**00.00.0012 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 1,000 St

*Hinweis: Hinweis zur Folgeposition*
VZ 442-20 als Klappschild 900x600 mit einem Drehflügel (in Buchform); Verschlussvariante:
Schnäpper; Teilung: horizontal / vertikal

**00.00.0013 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 3,000 St

*Hinweis: Hinweis zur Folgeposition*
VZ 442-50 (Umleitung Ende) als Klappschild 900x600 mit einem Drehflügel (in Buchform);
Verschlussvariante: Schnäpper; Teilung: horizontal / vertikal

**00.00.0014 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 1,000 St

*Hinweis: Hinweis zur Folgeposition*
VZ 455.1-10 U33 als Klappschild 900x600 mit einem Drehflügel (in Buchform); Verschlussvariante:
Schnäpper; Teilung: horizontal / vertikal

**00.00.0015 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 2,000 St

*Hinweis: Hinweis zur Folgeposition*
VZ 455.1-10 U55 als Klappschild 900x600 mit einem Drehflügel (in Buchform); Verschlussvariante:
Schnäpper; Teilung: horizontal / vertikal

**00.00.0016 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 2,000 St

*Hinweis: Hinweis zur Folgeposition*
VZ 455.1-11 U33 als Klappschild 900x600 mit einem Drehflügel (in Buchform); Verschlussvariante:
Schnäpper; Teilung: horizontal / vertikal

**00.00.0017 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 3,000 St

*Hinweis: Hinweis zur Folgeposition*
VZ 455.1-11 U55 als Klappschild 900x600 mit einem Drehflügel (in Buchform); Verschlussvariante:
Schnäpper; Teilung: horizontal / vertikal

**00.00.0018 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 2,000 St

*Hinweis: Hinweis zur Folgeposition*
VZ 455.1-20 U33 als Klappschild 900x600 mit einem Drehflügel (in Buchform); Verschlussvariante:
Schnäpper; Teilung: horizontal / vertikal

**00.00.0019 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 2,000 St

*Hinweis: Hinweis zur Folgeposition*
VZ 455.1-20 U55 als Klappschild 900x600 mit einem Drehflügel (in Buchform); Verschlussvariante:
Schnäpper; Teilung: horizontal / vertikal

**00.00.0020 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 1,000 St

*Hinweis: Hinweis zur Folgeposition*
VZ 455.1-21 U33 als Klappschild 900x600 mit einem Drehflügel (in Buchform); Verschlussvariante:
Schnäpper; Teilung: horizontal / vertikal

**00.00.0021 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 4,000 St

*Hinweis: Hinweis zur Folgeposition*
VZ 455.1-21 U55 als Klappschild 900x600 mit einem Drehflügel (in Buchform); Verschlussvariante:
Schnäpper; Teilung: horizontal / vertikal

**00.00.0022 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 2,000 St

*Hinweis: Hinweis zur Folgeposition*
VZ 455.1-30 U33 als Klappschild 900x600 mit einem Drehflügel (in Buchform); Verschlussvariante:
Schnäpper; Teilung: horizontal / vertikal

**00.00.0023 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 3,000 St

*Hinweis: Hinweis zur Folgeposition*
VZ 455.1-30 U55 als Klappschild 900x600 mit einem Drehflügel (in Buchform); Verschlussvariante:
Schnäpper; Teilung: horizontal / vertikal

**00.00.0024 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 2,000 St

*Hinweis: Hinweis zur Folgeposition*
VZ 455.2 (Ende der Umleitung) U33 als Klappschild 900x600 mit einem Drehflügel (in Buchform);
Verschlussvariante: Schnäpper; Teilung: horizontal / vertikal

**00.00.0025 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 1,000 St

*Hinweis: Hinweis zur Folgeposition*
VZ 455.2 (Ende der Umleitung) U55 als Klappschild 900x600 mit einem Drehflügel (in Buchform);
Verschlussvariante: Schnäpper; Teilung: horizontal / vertikal

**00.00.0026 Verkehrsschild anbringen Rechteck, Hochf.*Größe 2 einseitig*Folie RA 2 2 mm dick*St.Rohrsch.Plan I UK Schild ab 2 m**
StL-Nr. 2113010104212112
Verkehrsschild nach Unterlagen des AG anbringen.
Schild = Rechteck, Hochformat.
Größe 2.
Einseitig.
Mit retroreflektierender Folie der Klasse RA 2.
Schild = flach, 2 mm dick.
Befestigung mit Stahl-Rohrschelle, feuerverzinkt, nach
IVZ-Norm, Standardplan I. Verschraubung aus nicht rostendem Stahl mind. der Stahlsorte A 2.
Anbringung neben der Fahrbahn. Unterkante des Schildes
ab 2,00 m über der Verkehrsfläche.
Menge: 1,000 St

*Hinweis: Hinweis zur Folgeposition*
VZ 455-01 (gelb B267) als Klappschild; 330x600; mit einem Drehflügel (in Buchform);
Verschlussvariante: Schnäpper; Teilung: horizontal / vertikal

**00.00.0027 Verkehrsschild anbringen einseitig*Folie RA 2 2 mm dick UK Schild ab 2 m**
StL-Nr. 2113010199912192
Verkehrsschild nach Unterlagen des AG anbringen.
Schild 'gelb, B267'

Größe '330x600'

Einseitig.
Mit retroreflektierender Folie der Klasse RA 2.
Schild = flach, 2 mm dick.
Befestigung 'Rohrschelle mit Schnäpper, Befestigung
eines Flachverkehrszeichens an einem Rohrpfosten nach
Lochplan I (IVZ-Norm 2022):2 x Rohrschelle (LA 70
mm)Schellenschrauben zur Befestigung am Rohrpfosten: 4
x Sechskantschrauben M6x25, A2-70, ISO 40174 x
Unterlegscheiben Form A für M6, A2-70, ISO 70894 x
Sechskantmuttern M8, A2-70, ISO 4032Schildschrauben:4
x Sechskantschraube M6x16, A2-70, ISO 4017, Gewinde bis
Kopf, ehem. DIN 9334 x Unterlegscheibe Form A für M6,
Polyethylen, DIN 34815 A4 x Unterlegscheibe Form A für
M6, A2-70, ISO 7089, ehem. DIN 125 A4 x
Sechskantmutter M6, A2-70, ISO 4032, ehem. DIN 934'

Anbringung neben der Fahrbahn. Unterkante des Schildes
ab 2,00 m über der Verkehrsfläche.
Menge: 4,000 St

*Hinweis: Hinweis zur Folgeposition*
VZ 1004-32 als Festbeschilderung

**00.00.0028 Verkehrsschild anbringen Rechteck, Querf.*Größe 2 einseitig*Folie RA 2 2 mm dick*St.Rohrsch.Plan I UK Schild ab 2 m**
StL-Nr. 2113010105212112
Verkehrsschild nach Unterlagen des AG anbringen.
Schild = Rechteck, Querformat.
Größe 2.
Einseitig.
Mit retroreflektierender Folie der Klasse RA 2.
Schild = flach, 2 mm dick.
Befestigung mit Stahl-Rohrschelle, feuerverzinkt, nach
IVZ-Norm, Standardplan I. Verschraubung aus nicht rostendem Stahl mind. der Stahlsorte A 2.
Anbringung neben der Fahrbahn. Unterkante des Schildes
ab 2,00 m über der Verkehrsfläche.
Menge: 3,000 St

*Hinweis: Hinweis zur Folgeposition*
VZ 1000-21 als Klappschild; 330x660; mit einem Drehflügel (in Buchform); Verschlussvariante:
Schnäpper; Teilung: horizontal / vertikal

**00.00.0029 Verkehrsschild anbringen Rechteck, Querf.*Größe 2 einseitig*Folie RA 2 2 mm dick*St.Rohrsch.Plan I UK Schild ab 2 m**
StL-Nr. 2113010105212112
Verkehrsschild nach Unterlagen des AG anbringen.
Schild = Rechteck, Querformat.
Größe 2.
Einseitig.
Mit retroreflektierender Folie der Klasse RA 2.
Schild = flach, 2 mm dick.
Befestigung mit Stahl-Rohrschelle, feuerverzinkt, nach
IVZ-Norm, Standardplan I. Verschraubung aus nicht rostendem Stahl mind. der Stahlsorte A 2.
Anbringung neben der Fahrbahn. Unterkante des Schildes
ab 2,00 m über der Verkehrsfläche.
Menge: 1,000 St

*Hinweis: Hinweis zur Folgeposition*
VZ 1004-30-100 als Klappschild; 330x660; mit einem Drehflügel (in Buchform); Verschlussvariante:
Schnäpper; Teilung: horizontal / vertikal

**00.00.0030 Verkehrsschild anbringen Quadrat*Größe 2*einseitig Folie RA 2*2 mm dick St.Rohrsch.Plan I*UK Schild ab 2 m**
StL-Nr. 2113010103212112
Verkehrsschild nach Unterlagen des AG anbringen.
Schild = Quadrat.
Größe 2.
Einseitig.
Mit retroreflektierender Folie der Klasse RA 2.
Schild = flach, 2 mm dick.
Befestigung mit Stahl-Rohrschelle, feuerverzinkt, nach
IVZ-Norm, Standardplan I. Verschraubung aus nicht rostendem Stahl mind. der Stahlsorte A 2.
Anbringung neben der Fahrbahn. Unterkante des Schildes
ab 2,00 m über der Verkehrsfläche.
Menge: 1,000 St

*Hinweis: Hinweis zur Folgeposition*
.

**00.00.0031 Verkehrsschild anbringen Rechteck, Querf.*Größe 2 einseitig*Folie RA 2 2 mm dick*St.Rohrsch.Plan I UK Schild ab 2 m**
StL-Nr. 2113010105212112
Verkehrsschild nach Unterlagen des AG anbringen.
Schild = Rechteck, Querformat.
Größe 2.
Einseitig.
Mit retroreflektierender Folie der Klasse RA 2.
Schild = flach, 2 mm dick.
Befestigung mit Stahl-Rohrschelle, feuerverzinkt, nach
IVZ-Norm, Standardplan I. Verschraubung aus nicht rostendem Stahl mind. der Stahlsorte A 2.
Anbringung neben der Fahrbahn. Unterkante des Schildes
ab 2,00 m über der Verkehrsfläche.
Menge: 1,000 St

*Hinweis: Hinweis zur Folgeposition*
Hinweistafel 2000x1250 mm als Klapptafel bis 1740x1250 mm mit einem Drehflügel (in Buchform),
Verschlussvariante: Vorreiber, Teilung: horizontal/vertikal, unterer Bereich freibleibend für
Zusatzschild 260x1250 mm

**00.00.0032 Großflächigen Wegweiser anbringen Ausf.zeichnung*3 mm profilverst. F.RA 2 m.Antitau*Größe > 2-2,5 m2*UK Schild ab 2 m**
StL-Nr. 2113011611040292
Großflächigen Wegweiser nach Unterlagen des AG entsprechend statischen und konstruktiven Erfordernissen an
Aufstellvorrichtung anbringen.
Maßstäbliche Ausführungszeichnung herstellen.
Schild = 3 mm dick, profilverstärkt.
Mit retroreflektierender Folie der Klasse RA 2, mit An-
titauausrüstung.
Größe über 2 m2 bis 2,5 m2.
Befestigung 'Sonderbefestigung .Befestigung für
tauschbare Zusatzschilder mit Sonderlochung mit
Einpressmuttern, Bohrbild nach Zeichnungsfreigabe'

Anbringung neben der Fahrbahn. Unterkante des Schildes
ab 2,00 m über der Verkehrsfläche.
Menge: 5,000 St

*Hinweis: Hinweis zur Folgeposition*
Zusatzschild - Layout nach Vorgabe Auftraggeber, 260x1250mm mit Sonderlochung zum
Anbringen an der Hinweistafel (Pos. 01.01.0520)

**00.00.0033 Großflächigen Wegweiser anbringen Ausf.zeichnung*3 mm profilverst. RA 2+Farbl+Antit.*UK Schild ab 2 m**
StL-Nr. 2113011611059992
Großflächigen Wegweiser nach Unterlagen des AG entsprechend statischen und konstruktiven Erfordernissen an
Aufstellvorrichtung anbringen.
Maßstäbliche Ausführungszeichnung herstellen.
Schild = 3 mm dick, profilverstärkt.
Mit retroreflektierender Folie der Klasse RA 2, Grundfolie weiß, mit Farblaminat und Antitauausrüstung.
Schildgröße '260x1250 mm'

Befestigung 'Sonderlochung mit Einpressmuttern,
Bohrbild nach Zeichnungsfreigabe inkl. Montagematerial
für Montage des Zusatzschildes (inkl.
Kunststoffunterlegscheiben)'

Anbringung neben der Fahrbahn. Unterkante des Schildes
ab 2,00 m über der Verkehrsfläche.
Menge: 25,000 St

#### Abschnitt 00.01 Aufstellvorrichtung aufstellen

*Hinweis: Hinweis zur Folgeposition*
Rohrposten mit Abdeckkappe für Verkehrsschild aufstellen einschließlich anfallenden
Aushubarbeiten. Stahlteile feuerverzinkt. Umgebende Fläche entsprechend dem früheren Zustand
herstellen.

**00.01.0001 Rohrpfosten aufstellen Länge>4000-4500mm*R.St. 76,1/2,9 mm mit Erdanker*Boden Unterl. AG Fert.F0,3/0,3/0,8*Aushub verwerten Preisänd. Pfosten**
StL-Nr. 2113030273101621
Rohrpfosten mit Abdeckkappe für Verkehrsschild aufstellen einschl. anfallenden Aushubarbeiten. Stahlteile
feuerverzinkt. Umgebende Fläche entsprechend dem früheren Zustand herstellen.
Pfostenlänge = über 4000 mm bis 4500 mm.
Rohr = Stahl 76,1/2,9 mm.
Pfosten mit biegesteifem Erdanker aus Rundstahl, ca.
250 mm vom unteren Rohrende.
Aufstellung in Boden/Homogenbereich nach Unterlagen des
AG.
Fundament aus Betonfertigteil 0,30/0,30 m, Tiefe 0,80 m
einbauen.
Aushub nach Wahl des AN verwerten.
Bei Änderung der Pfostenlänge verändert sich der Einheitspreis im Verhältnis zur ausgeschriebenen Pfostenlänge. Basislänge für die Abrechnung ist bei Mehrlängen
die maximal, bei Minderlängen die minimal ausgeschriebene Pfostenlänge.
Menge: 41,000 St

#### Abschnitt 00.02 Rohrpfostenverlängerung anbringen

**00.02.0001 Rohrpfostenverlängerung anbringen Verl.+Verb.2,9mm*Durchm.76,1/2,9*Höhe ab 2 m**
StL-Nr. 211303064392
Rohrpfostenverlängerung mit Abdeckkappe für Verkehrsschild anbringen. Stahlteile feuerverzinkt.
Rohrpfostenverlängerung aus Stahl mit Rohrverbinder aus
Stahl galvanisch verzinkt für Wandstärke 2,9 mm.
Für Rohrdurchmesser 76,1/2,9 mm.
Länge der Rohrpfostenverlängerung '2000mm'

Anbringung neben der Fahrbahn. Oberkante des bestehenden Rohrpfostens ab 2,00 m über der Verkehrsfläche.
Menge: 13,000 St

#### Abschnitt 00.03 Schildermast aufstellen

**00.03.0001 Mast aufstellen Statik gepr.vorl.*rund Abd.Kunstst. Durchm.152,4/4,5*Länge>4000-4500mm Fußpl.+Ko+Gew+Mör*Fundam.ges.verg.**
StL-Nr. 2113033621348100
Mast aus Stahl, feuerverzinkt, nach statischen und konstruktiven Erfordernissen für Verkehrsschild aufstellen. Schild nach Unterlagen des AG.
Statische Berechnung erstellen und in geprüfter Form
vorlegen.
Mastform = rund, Abdeckkappe aus Kunststoff.
Mastdurchmesser = 152,4/4,5 mm.
Mastlänge über 4000 mm bis 4500 mm.
Mast mit Fußplatte und Ankerkorb, Gewindestücke und
Muttern aus nicht rostendem Stahl Werkstoff Nr. 1.4401.
Fußplatte mit schwindfreiem, wasserdichtem Reaktionsharzmörtel unterfüttern.
Auf Fundament aufstellen. Fundament wird gesondert vergütet.
Menge: 5,000 St

#### Abschnitt 00.04 Verkehrsschild liefern

*Hinweis: Hinweis zur Folgeposition*
VZ 253 als Festbeschilderung

**00.04.0001 Verkehrsschild liefern Quadrat*Größe 2*einseitig Folie RA 2*2 mm dick Lochung Plan I*liefern, ablad.AG**
StL-Nr. 2113040103212112
Verkehrsschild nach Unterlagen des AG liefern.
Schild = Quadrat.
Größe 2.
Einseitig.
Mit retroreflektierender Folie der Klasse RA 2.
Schild = flach, 2 mm dick.
Lochung nach IVZ-Norm Standardplan I.
Lieferung frei Lagerplatz nach Unterlagen des AG. Abladen durch AG.
Menge: 1,000 St

*Hinweis: Hinweis zur Folgeposition*
VZ 205 als Festbeschilderung

**00.04.0002 Verkehrsschild liefern Dreieck*Größe 2*einseitig Folie RA 2*2 mm dick Lochung Plan I*liefern, ablad.AG**
StL-Nr. 2113040102212112
Verkehrsschild nach Unterlagen des AG liefern.
Schild = Dreieck.
Größe 2.
Einseitig.
Mit retroreflektierender Folie der Klasse RA 2.
Schild = flach, 2 mm dick.
Lochung nach IVZ-Norm Standardplan I.
Lieferung frei Lagerplatz nach Unterlagen des AG. Abladen durch AG.
Menge: 3,000 St

*Hinweis: Hinweis zur Folgeposition*
VZ 123 als Klappschild mit einem Drehflügel (in Buchform); Verschlussvariante: Schnäpper;
Teilung: horizontal / vertikal

**00.04.0003 Verkehrsschild liefern Dreieck*Größe 2*einseitig Folie RA 2*2 mm dick Lochung Plan I*liefern, ablad.AG**
StL-Nr. 2113040102212112
Verkehrsschild nach Unterlagen des AG liefern.
Schild = Dreieck.
Größe 2.
Einseitig.
Mit retroreflektierender Folie der Klasse RA 2.
Schild = flach, 2 mm dick.
Lochung nach IVZ-Norm Standardplan I.
Lieferung frei Lagerplatz nach Unterlagen des AG. Abladen durch AG.
Menge: 2,000 St

*Hinweis: Hinweis zur Folgeposition*
VZ 255 als Klappschild mit einem Drehflügel (in Buchform); Verschlussvariante: Schnäpper;
Teilung: horizontal / vertikal

**00.04.0004 Verkehrsschild liefern Ronde*Größe 2*einseitig Folie RA 2*2 mm dick Lochung Plan I*liefern, ablad.AG**
StL-Nr. 2113040101212112
Verkehrsschild nach Unterlagen des AG liefern.
Schild = Ronde.
Größe 2.
Einseitig.
Mit retroreflektierender Folie der Klasse RA 2.
Schild = flach, 2 mm dick.
Lochung nach IVZ-Norm Standardplan I.
Lieferung frei Lagerplatz nach Unterlagen des AG. Abladen durch AG.
Menge: 7,000 St

*Hinweis: Hinweis zur Folgeposition*
VZ 257-55 als Klappschild mit einem Drehflügel (in Buchform): Verschlussvariante: Schnäpper;
Teilung: horizontal / vertikal

**00.04.0005 Verkehrsschild liefern Ronde*Größe 2*einseitig Folie RA 2*2 mm dick Lochung Plan I*liefern, ablad.AG**
StL-Nr. 2113040101212112
Verkehrsschild nach Unterlagen des AG liefern.
Schild = Ronde.
Größe 2.
Einseitig.
Mit retroreflektierender Folie der Klasse RA 2.
Schild = flach, 2 mm dick.
Lochung nach IVZ-Norm Standardplan I.
Lieferung frei Lagerplatz nach Unterlagen des AG. Abladen durch AG.
Menge: 7,000 St

*Hinweis: Hinweis zur Folgeposition*
VZ 274-50 als Klappschild mit einem Drehflügel (in Buchform); Verschlussvariante: Schnäpper;
Teilung: horizontal / vertikal

**00.04.0006 Verkehrsschild liefern Ronde*Größe 2*einseitig Folie RA 1*2 mm dick Lochung Plan I*liefern, ablad.AG**
StL-Nr. 2113040101211112
Verkehrsschild nach Unterlagen des AG liefern.
Schild = Ronde.
Größe 2.
Einseitig.
Mit retroreflektierender Folie der Klasse RA 1.
Schild = flach, 2 mm dick.
Lochung nach IVZ-Norm Standardplan I.
Lieferung frei Lagerplatz nach Unterlagen des AG. Abladen durch AG.
Menge: 2,000 St

*Hinweis: Hinweis zur Folgeposition*
VZ 276 als Klappschild mit einem Drehflügel (in Buchform); Verschlussvariante: Schnäpper;
Teilung: horizontal / vertikal

**00.04.0007 Verkehrsschild liefern Ronde*Größe 2*einseitig Folie RA 2*2 mm dick Lochung Plan I*liefern, ablad.AG**
StL-Nr. 2113040101212112
Verkehrsschild nach Unterlagen des AG liefern.
Schild = Ronde.
Größe 2.
Einseitig.
Mit retroreflektierender Folie der Klasse RA 2.
Schild = flach, 2 mm dick.
Lochung nach IVZ-Norm Standardplan I.
Lieferung frei Lagerplatz nach Unterlagen des AG. Abladen durch AG.
Menge: 2,000 St

*Hinweis: Hinweis zur Folgeposition*
VZ 1004-32, 450x600mm

**00.04.0008 Verkehrsschild liefern Rechteck, Querf.*Größe 2 einseitig*Folie RA 2 2 mm dick*Lochung Plan I liefern, ablad.AG**
StL-Nr. 2113040105212112
Verkehrsschild nach Unterlagen des AG liefern.
Schild = Rechteck, Querformat.
Größe 2.
Einseitig.
Mit retroreflektierender Folie der Klasse RA 2.
Schild = flach, 2 mm dick.
Lochung nach IVZ-Norm Standardplan I.
Lieferung frei Lagerplatz nach Unterlagen des AG. Abladen durch AG.
Menge: 3,000 St

*Hinweis: Hinweis zur Folgeposition*
VZ 1000-21 als Klappschild; 330x600; mit einem Drehflügel (in Buchform); Verschlussvariante:
Schnäpper; Teilung: horizontal / vertikal

**00.04.0009 Verkehrsschild liefern Rechteck, Querf.*Größe 2 einseitig*Folie RA 2 2 mm dick*Lochung Plan I liefern, ablad.AG**
StL-Nr. 2113040105212112
Verkehrsschild nach Unterlagen des AG liefern.
Schild = Rechteck, Querformat.
Größe 2.
Einseitig.
Mit retroreflektierender Folie der Klasse RA 2.
Schild = flach, 2 mm dick.
Lochung nach IVZ-Norm Standardplan I.
Lieferung frei Lagerplatz nach Unterlagen des AG. Abladen durch AG.
Menge: 1,000 St

*Hinweis: Hinweis zur Folgeposition*
VZ 1004-30-200 als Klappschild; 330x600mm; mit einem Drehflügel (in Buchform);
Verschlussvariante: Schnäpper; Teilung: horizontal / vertika

**00.04.0010 Verkehrsschild liefern Rechteck, Querf.*Größe 2 einseitig*Folie RA 2 2 mm dick*Lochung Plan I liefern, ablad.AG**
StL-Nr. 2113040105212112
Verkehrsschild nach Unterlagen des AG liefern.
Schild = Rechteck, Querformat.
Größe 2.
Einseitig.
Mit retroreflektierender Folie der Klasse RA 2.
Schild = flach, 2 mm dick.
Lochung nach IVZ-Norm Standardplan I.
Lieferung frei Lagerplatz nach Unterlagen des AG. Abladen durch AG.
Menge: 1,000 St

*Hinweis: Hinweis zur Folgeposition*
VZ 1004-30-100 als Klappschild; 330x660; mit einem Drehflügel (in Buchform); Verschlussvariante:
Schnäpper; Teilung: horizontal / vertikal

**00.04.0011 Verkehrsschild liefern Rechteck, Querf.*Größe 2 einseitig*Folie RA 2 2 mm dick*Lochung Plan I liefern, ablad.AG**
StL-Nr. 2113040105212112
Verkehrsschild nach Unterlagen des AG liefern.
Schild = Rechteck, Querformat.
Größe 2.
Einseitig.
Mit retroreflektierender Folie der Klasse RA 2.
Schild = flach, 2 mm dick.
Lochung nach IVZ-Norm Standardplan I.
Lieferung frei Lagerplatz nach Unterlagen des AG. Abladen durch AG.
Menge: 1,000 St

*Hinweis: Hinweis zur Folgeposition*
VZ alle als Klappschild mit einem Drehflügel (in Buchform) 900x600mm, Verschlussvariante:
Schnäpper, Teilung: Horizontal/Vertikal; VZ 422-10, 422-20, 422-30,422-50,442-10,442-20,442-50,455.1-10, 455.1-11, 455.1-20, 455.1-21, 455.1-30, 455.20

**00.04.0012 Verkehrsschild liefern Rechteck, Hochf.*Größe 2 einseitig*Folie RA 2 2 mm dick*Lochung Plan I liefern, ablad.AG**
StL-Nr. 2113040104212112
Verkehrsschild nach Unterlagen des AG liefern.
Schild = Rechteck, Hochformat.
Größe 2.
Einseitig.
Mit retroreflektierender Folie der Klasse RA 2.
Schild = flach, 2 mm dick.
Lochung nach IVZ-Norm Standardplan I.
Lieferung frei Lagerplatz nach Unterlagen des AG. Abladen durch AG.
Menge: 43,000 St

*Hinweis: Hinweis zur folgeposition*
VZ 455-01 als Klappschild mit einem Drehflügel (in Buchform) 330x600mm, Verschlussvariante:
Schnäpper, Teilung: Horizontal / Vertikal

**00.04.0013 Verkehrsschild liefern Rechteck, Hochf.*Größe 2 einseitig*Folie RA 2 2 mm dick*Lochung Plan I liefern, ablad.AG**
StL-Nr. 2113040104212112
Verkehrsschild nach Unterlagen des AG liefern.
Schild = Rechteck, Hochformat.
Größe 2.
Einseitig.
Mit retroreflektierender Folie der Klasse RA 2.
Schild = flach, 2 mm dick.
Lochung nach IVZ-Norm Standardplan I.
Lieferung frei Lagerplatz nach Unterlagen des AG. Abladen durch AG.
Menge: 4,000 St

*Hinweis: Hinweis zur Folgeposition*
Hinweistafel, Klappschild nach Vorlage de AG mit Drehflügel (in Buchform) 2000x1250mm,
Verschlussvariante: Vorreiber, Teilung: Horizontal / Vertikal + Sonderbefestigung tauschbare "Frei
Text" Schilder

**00.04.0014 Verkehrsschild liefern Rechteck2000x1250*Größe 2 einseitig*Folie RA 2 2 mm dick*Lochung Plan I liefern, ablad.AG**
StL-Nr. 2113040115212112
Verkehrsschild nach Unterlagen des AG liefern.
Schild = Rechteck 2000 x 1250 mm.
Größe 2.
Einseitig.
Mit retroreflektierender Folie der Klasse RA 2.
Schild = flach, 2 mm dick.
Lochung nach IVZ-Norm Standardplan I.
Lieferung frei Lagerplatz nach Unterlagen des AG. Abladen durch AG.
Menge: 5,000 St

**00.04.0015 Verkehrsschild liefern*einseitig Folie RA 2*2 mm dick*liefern, ablad.AG**
StL-Nr. 2113040199012192
Verkehrsschild nach Unterlagen des AG liefern.
Schild 'Zusatzschild "Frei Text" - Layout nach Vorgabe
AG, 250x1250mm,  inkl. Montagematerial für Montage des
Zusatzschildes (inkl. Kunststoffunterlegscheiben)'

Einseitig.
Mit retroreflektierender Folie der Klasse RA 2.
Schild = flach, 2 mm dick.
Lochung 'Sonderlochung, Bohrbild nach
Zeichnungsfreigabe'

Lieferung frei Lagerplatz nach Unterlagen des AG. Abladen durch AG.
Menge: 25,000 St

#### Abschnitt 00.05 Rohrpfosten liefern

**00.05.0001 Rohrpfosten liefern Länge 4500 mm*St. 76,1/2,9 mm mit Erdanker*liefern, ablad.AG**
StL-Nr. 21130426133102
Rohrpfosten mit Abdeckkappe für Verkehrsschild liefern.
Stahlteile feuerverzinkt.
Pfostenlänge = 4500 mm.
Rohr = Stahl 76,1/2,9 mm.
Pfosten mit biegesteifem Erdanker aus Rundstahl, ca.
250 mm vom unteren Rohrende.
Lieferung frei Lagerplatz nach Unterlagen des AG. Abladen durch AG.
Menge: 10,000 St

#### Abschnitt 00.06 Rohrpostenverlängerung liefern

**00.06.0001 Ausrüstungsteil f. Rohrpf. liefern Verl.m.Einsteckh.*F.Rohrd. 76,1 mm*liefern, ablad.AG**
StL-Nr. 21130431203902
Ausrüstungsteil für Rohrpfosten liefern.
Rohrpfostenverlängerung mit Einsteckhülse aus Stahl,
feuerverzinkt.
Für Rohrdurchmesser 76,1 mm.
Länge der Rohrpfostenverlängerung '2000mm'

Lieferung frei Lagerplatz nach Unterlagen des AG. Abladen durch AG.
Menge: 13,000 St

#### Abschnitt 00.07 Mast liefern

**00.07.0001 Mast liefern rund,Abd.Kunstst.*Durchm.152,4/4,5 Länge>4000-4500mm liefern, ablad.AG**
StL-Nr. 21130441103492
Mast aus Stahl, feuerverzinkt, nach Unterlagen des AG
liefern.
Mastform = rund, Abdeckkappe aus Kunststoff.
Mastdurchmesser = 152,4/4,5 mm.
Mastlänge über 4000 mm bis 4500 mm.
Mast 'mit Ankerkörbe mit Druckplatten'

Lieferung frei Lagerplatz nach Unterlagen des AG. Abladen durch AG.
Menge: 5,000 St

#### Abschnitt 00.08 Befestigungsteile liefern

*Hinweis: Hinweis zu Folgepositionen*
Befestigungsteile nach Unterlagen des AG liefern.
Schrauben, Muttern, Unterlegscheibne nach Unterlagen des AG liefern. Sämtliche
Stahlteile aus nicht rostendem Stahl mind. der Stahlsorte A 2.

**00.08.0001 Befestigungsteile liefern*Durchm. 76,1 mm Lochabstand 70 mm*doppelseitig liefern, ablad.AG**
StL-Nr. 21130456992112
Befestigungsteile liefern.
Befestigungsteil 'Rohrschelle mit Schnäpper,
Befestigung eines Flachverkehrszeichens an einem
Rohrpfosten nach Lochplan I (IVZ-Norm 2022):
2 x Rohrschelle (LA 70 mm)
Schellenschrauben zur Befestigung am Rohrpfosten:
4 x Sechskantschrauben M6x25, A2-70, ISO 4017
4 x Unterlegscheiben Form A für M6, A2-70, ISO 7089
4 x Sechskantmuttern M8, A2-70, ISO 4032
Schildschrauben:
4 x Sechskantschraube M6x16, A2-70, ISO 4017, Gewinde
bis Kopf, ehem. DIN 933
4 x Unterlegscheibe Form A für M6, Polyethylen, DIN
34815 A
4 x Unterlegscheibe Form A für M6, A2-70, ISO 7089,
ehem. DIN 125 A
4 x Sechskantmutter M6, A2-70, ISO 4032, ehem. DIN 934'

Durchmesser = 76,1 mm.
Lochabstand 70 mm.
Doppelseitig.
Lieferung frei Lagerplatz nach Unterlagen des AG. Abladen durch AG.
Menge: 36,000 St

**00.08.0002 Befestigungsteile liefern Klemmsch. Edelst.*Durchm. 76,1 mm Lochabstand 70 mm*doppelseitig liefern, ablad.AG**
StL-Nr. 21130456052112
Befestigungsteile liefern.
Klemmschelle aus Edelstahl für randverformtes Schild,
nach IVZ-Norm, Verschraubung aus nicht rostendem Stahl
mind. der Stahlsorte A 2.
Durchmesser = 76,1 mm.
Lochabstand 70 mm.
Doppelseitig.
Lieferung frei Lagerplatz nach Unterlagen des AG. Abladen durch AG.
Menge: 26,000 St

**00.08.0003 Befestigungsteile liefern Schilderh. Stahl*Durchm. 76,1 mm Lochabstand 70 mm*doppelseitig liefern, ablad.AG**
StL-Nr. 21130456062112
Befestigungsteile liefern.
Schilderhalter zur Bandbefestigung aus Stahl, nach IVZ-
Norm.
Durchmesser = 76,1 mm.
Lochabstand 70 mm.
Doppelseitig.
Lieferung frei Lagerplatz nach Unterlagen des AG. Abladen durch AG.
Menge: 25,000 St

#### Abschnitt 00.09 Fundamente

**00.09.0001 Fundament für Schildermast herst.**
Fundament für Schildermast nach statischen und konstruktiven Erfordernissen herstellen.
Fundament für Mast mit Fußplatte und Ankerkorb, Mastdurchmesser 152,4/4,5 mm, zur Aufnahme eines Verkehrszeichens mit einer Schildfläche von 2 bis 4 m².
Aushub entsprechend den Bodenverhältnissen herstellen, Boden nach Wahl des Auftragnehmers verwerten oder entsorgen.
Ortbetonfundament aus Beton nach statischen Erfordernissen herstellen. Erforderliche Schalung, Bewehrung sowie sämtliche Nebenleistungen ausführen.
Bauseits bzw. gesondert vergüteten Ankerkorb höhen- und lagegerecht einbauen, ausrichten und bis zum Erhärten des Betons sichern.
Baugrube nach Fertigstellung lagenweise verfüllen und verdichten. Oberfläche entsprechend dem ursprünglichen Zustand wiederherstellen.
Menge: 5,000 St

#### Abschnitt 00.10 Verkehrssicherung Montage

**00.10.0001 Verk.sich. kürzerer Dauer durchf.*stat. Arbeitsst.*bei Tageslicht Anordnung n. Unt.**
StL-Nr. 2110513590190110
Verkehrssicherung an Arbeitsstellen von kürzerer Dauer
betriebsfertig aufbauen, vorhalten, warten, instand
setzen, betreiben und abbauen. Vorübergehende Verkehrssicherungsmaßnahmen durchführen.
Nach RSA, Regelplan 'C II / 4'

Für stationäre Arbeitsstelle.
Länge des Arbeitsbereiches '25 m'

Bei Tageslicht.
Verkehrsrechtliche Anordnung nach Unterlagen des AG
einholen und zugehörige Unterlagen erstellen. Erforderliche Ortsbesichtigungen zur Erstellung der Planunterlagen für die verkehrsrechtliche Anordnung durchführen.
Menge: 20,000 St
Leistungsbereichkatalog: 105

**00.10.0002 Verk.sich. kürzerer Dauer durchf.*stat. Arbeitsst.*bei Tageslicht Anordnung n. Unt.**
StL-Nr. 2110513590190110
Verkehrssicherung an Arbeitsstellen von kürzerer Dauer
betriebsfertig aufbauen, vorhalten, warten, instand
setzen, betreiben und abbauen. Vorübergehende Verkehrssicherungsmaßnahmen durchführen.
Nach RSA, Regelplan 'C II / 2'

Für stationäre Arbeitsstelle.
Länge des Arbeitsbereiches '25 m'

Bei Tageslicht.
Verkehrsrechtliche Anordnung nach Unterlagen des AG
einholen und zugehörige Unterlagen erstellen. Erforderliche Ortsbesichtigungen zur Erstellung der Planunterlagen für die verkehrsrechtliche Anordnung durchführen.
Menge: 20,000 St
Leistungsbereichkatalog: 105
